# Walldorf, Erweiterung Waldschule
Angebotsaufforderung (GAEB DA XML 3.2, DA83)
Projekt: 221
Währung: EUR
Vergabeart: Beschränkte Ausschreibung
Erstellt mit: GXML Toolbox V3.3 R20200224, ORCA AVA 23.2.1 - Starter Edition 23.02.01, 15.04.2026

## Die Adresse der Baustelle:
Die Adresse der Baustelle:

Waldschule,
Am Wald 1,
69190 Walldorf

## Baubetrieb
Baubetrieb

Alle Fahrzeuge die in direktem Zusammenhang mit der Baustelle stehen, Liefer- und Mannschaftsfahrzeuge, dürfen nur innerhalb der gekennzeichneten Verkehrsflächen (Parkplätze) des Baustellenbereiches oder auf öffentlichen Parkflächen abgestellt werden. Alle außerhalb der vor genannten Baustellenbereiche befindlichen Flächen des Grundstücks sind von Fahrzeugen, Materialien, Bauwagen und dergleichen freizuhalten. Es dürfen keinerlei Bau- oder Lageraktivitäten außerhalb der BE- Fläche stattfinden.

Die im Leistungsverzeichnis ausgewiesenen Größen sind ca. Maße/Angaben und sind vor Beginn der Arbeiten insbesondere Klärung der Detailanschlüsse durch örtliches Aufmaß/Absprache mit der Bauleitung vor Arbeitsbeginn festzulegen.

Unstimmigkeiten zwischen Leistungsverzeichnis und den Planunterlagen sind mit der Bauleitung vor Beginn der Arbeiten zu klären.

Die Baumaßnahme wird seitens der Bauherrschaft von einem Sigekoordinator begleitet und überwacht.

## Baubeschreibung allgemein
Baubeschreibung allgemein

Standort

Erweiterung der Waldschule in Walldorf Flurnummer: 7481 ǀ 0

Am Wald 1, 69190 Walldorf (Baden)
Stadt Walldorf Nußlocher Straße 45 69190 Walldorf (Baden)
Der Standort der Waldschule ist im Nordosten der Stadt Walldorf in einer Randlage zum Waldgebiet der Schwetzinger Hardt. Die Waldschule ist nicht als eigenständiges Grundstück abgetrennt, sondern ist Teil des angrenzenden Waldgrundstücks. In unmittelbarer Nähe im Süden und Westen des Grundstücks befinden sich Wohngebiete.
Das Gelände der Waldschule liegt auf einer Sanddüne, die sich im angrenzenden Waldbereich als höchste Erhebung fortsetzt. In Richtung des Waldweges in Verlängerung der St. Ilgener Straße fällt die Topografie des Geländes etwas ab.

Gebäudebestand
Die bestehenden Gebäude des Campus der Waldschule sind von Wald umgeben. Die Anlage wurde mit den ersten Bauten in den 60er Jahren mit einem Hauptgebäude und einem Pavillonsystem für die Grundschulklassen angelegt. Die Bestandsanlage in Sichtbeton und Sichtmauerwerk wurde von der Werkgemeinschaft Karlsruhe geplant. Südlich des Hauptgebäudes wird durch die umgebenden Pavillons und die zu den Unterrichtsgebäuden führenden gedeckten Gängen ein zentraler Schulhof umfasst. Seit der Errichtung wurde das Pavillonsystem mit einem nahezu baugleichen Pavillon erweitert. In den Pavillons sind die beiden Klassenzimmertrakte durch einen leichten Höhenversatz unterschieden und über Rampen im Flurbereich verbunden. Zusätzlich wurde der Sportbereich an der Sporthalle mit einer weiteren Kleinsportsporthalle ergänzt.

Anfang der 2000er Jahre wurde auf der östlichen Seite des Hauptgebäudes ein zweigeschossiger Werkpavillon ergänzt. Das Obergeschoss bindet dabei an das Erdgeschoss des Hauptgebäudes an. Das Untergeschoss des Werkpavillons wird über angelegte Tiefhöfe belichtet.
Im Rahmen der Erweiterung werden drei Bauteile neu errichtet:

Mensa
Klassenpavillon
Erweiterung Hauptgebäude

Mensa
Die eingeschossige Mensa besteht aus einem Speisesaal und einem Trakt mit Nebenräumen in dem der größte Teil von der Küche eingenommen wird. Die Mensa hat eine Teilunterkellerung aus Stahlbeton für die Lüftungsanlage. Der Speisesaal hat eine Größe von ca. 220 m² und ist zu drei Seiten verglast. Der Nebenraumtrakt hat dagegen nur wenige Fenster und drei Zugangstüren.
Die oberirdische BGF (R) beträgt ca. 575 m², der BRI (R) 2.965 m³.
Die Dachfläche wird als begrüntes Flachdach ausgebildet. Auch dort sind in Teilbereichen Photovoltaikmodule vorgesehen.
Die Höhe der Attika des Nebenraumtraktes liegt bei ca. 4,45 m, die Attika des erhöhten Dachs des Speisesaals bei 5,26^5 m über dem Gelände.
Die Mensa ist ein reiner Holzbau. Die Fassaden werden als hinterlüftete Konstruktion mit 3S- Fassadenplatten ausgebildet.
An den drei verglasten Seiten des Speisesaals ist ein ca. 2,00 m auskragendes Vordach geplant. Die Oberfläche des Vordachs und der Attika sollen mit verzinkten Stahlblechen ausgeführt werden.

Klassenpavillon
Im eingeschossigen Klassenpavillon befinden sich fünf Klassenzimmer, drei Differenzierungsräume, ein Sprachförderungsraum sowie Sanitäranlagen und weitere Nebenräume. Der Pavillon ist genau wie die Mensa teilunterkellert. Im UG befinden sich die Lüftungsanlage und ein ELT-Raum.
Das Gebäude hat ein begrüntes Flachdach, auf dem in Teilbereichen Photovoltaikmodule vorgesehen sind. Die oberirdische BGF (R) beträgt ca. 854 m², der BRI (R) 4.205 m³.
Die OK Attika liegt bei ca. 4,25 m über Gelände, bei den erhöhten Oberlichtern bei ca. 6,00 m.
Es handelt sich um einen reinen Holzbau auf einer Stahlbetonbodenplatte und hat die gleiche Fassade wie die Mensa. Der obere Abschluss und die Attika sollen aus verzinkten Stahlblechen ausgeführt werden.

Erweiterung Hauptgebäude
Die Erweiterung des Hauptgebäudes schließt als zweigeschossiger Gebäudeteil im Norden an das bestehende Hauptgebäude und den Werkrealschulpavillon über einen eingeschossigen Verbindungsbau an. In der Erweiterung sind im Erdgeschoss zwei Lehrerzimmer (Wald- und Sambugaschule) sowie das Sekretariat und das Leitungszimmer der Sambugaschule geplant. Im Übergang zum Werkpavillon ist zudem ein neuer Aufenthaltsraum für Schülerǀinnen der Werkrealschule vorgesehen.
Im Obergeschoss der Erweiterung sind sechs Büroräume geplant.
Auch hier ist ein Teilbereich des Neubaus für Technik und Umkleideräume unterkellert.
Die oberirdische BGF (R) beträgt ca. 648 m², der BRI (R) 2.778 m³.
Sowohl der eingeschossige, als auch der zweigeschossige Teil der Erweiterung haben ein begrüntes Flachdach. Die Erweiterung des Hauptgebäudes ist als Massivbau geplant. Tragende Mauerwerkswände, ergänzt durch Betonstützen, tragen Stahlbetonflachdecken.
Die Attika des eingeschossigen Teils liegt ca. 5,20 m, die des zweigeschossigen Abschnitts bei ca. 8,45 m über dem Gelände.
Die Fassade ist analog zu den beiden Bauteilen Pavillon und Mensa als hinterlüftete Fassade mit 3S-Fassadenplatten und verzinkten Stahlblechen als oberer Abschluss geplant.

## Hinweis Schulbetrieb
Hinweis Schulbetrieb

Die Maßnahme wird während des normalen Schulbetriebs durchgeführt. Die Bauvorhaben sind mit einem Bauzaun vom Schulgelände/Schulhof abgetrennt. Des Weiteren werden einige Fluchtwege aus den bestehenden Gebäude am Baufeld geführt. Auch diese sind zum Zeitpunkt der Baustelle vom Baufeld getrennt.
Für das Mensagebäude sowie den Erweiterungsbau steht der Parkplatz im nördlichen Teil des Grundstücks zur Verfügung. Es ist zu  beachten, dass dieser jedoch durch eine Feuerwehrzufahrt gekreuzt wird. Die Zuwegung zum Mensagebäude ist sehr verengt. Die Bauzäune dürfen zu keinem Zeitpunkt verrückt oder geöffnet werden.
Es ist gänzlich darauf zu achten, dass die Bauzäune geschlossen bleiben und ein Betreten der Baustelle durch die Schüler zu keinem Moment gegeben ist!

Des Weiteren ist es absolut verboten, ohne Einweiser Fahrzeuge zu bewegen. Dies ist verpflichtend und wird bei Nichtbeachtung sanktioniert!

Zufahrt - Mögliche Sperrungen o.ä. sind nicht bekannt, können jedoch während der Ausführung nicht gänzlich ausgeschlossen werden.

## Technische Vorbemerkungen
Zusätzliche technische Vorbemerkungen:

Allgemeines
Die Vorschriften der VOB Teil B und C, Allgemeinen technischen Vertragsbedingungen für Bauleistungen (ATV), jeweils in der aktuellen Fassung, sind Grundlage der Ausschreibungen.

Normen, Zulassungen und Vorschriften
Für die gültigen Produktregeln wird auf die jeweils aktuelle Fassung des "Merkblatt zu ansetzbaren Rechenwerten für die Bemessung nach DIN EN 1995-1-1" [7] verwiesen.

Bautechnische Unterlagen
Der Auftragnehmer verpflichtet sich anhand der vorliegenden Planunterlagen über Art- und Umfang der ausgeschriebenen Leistungen zu informieren.

Die nachfolgenden Zusätzlichen technischen Vorbemerkungen gelten mit Abgabe des Angebotes als anerkannt!

Bei Widersprüchen zu den ZTV gelten vorrangig die Angaben im Leistungsverzeichnis. Einwände oder Bedenken gegen das vorliegende LV oder einzelne Positionen in technischer Hinsicht sind vom Bieter bei Abgabe seines Angebotes in schriftlicher Form vorzubringen und zu begründen.

Mit den Preisen ist die komplette Leistung abgegolten, falls in den besonderen Hinweisen oder den Leistungsbeschreibungen nichts anderes zum Ausdruck kommt. Das gilt auch für Vermessungsleistungen, soweit sie der Auftragnehmer zur Durchführung seiner Leistungen zu erbringen hat.
Die Positionen des LVs verstehen sich, soweit nicht anders vermerkt als inklusive Lieferung aller Materialien, der Gestellung und Vorhaltung der Geräte, Absicherungen, Werkzeuge, Maschinen, dem Transport zur Verwendungsstelle und der Ausführung.

In die Positionen sind die Unterhaltung und Absicherung der Leistungen bis zur Abnahme, aller notwendigen Nacharbeiten für die Übernahme durch Nachfolgegewerke, die Beseitigung von anfallendem Bauschutt, sowie die Reinigung aller Transportwege bei der Nutzung einzurechnen. Alle angrenzenden Bauteile sind während der Arbeiten durch geeignete Maßnahmen zu schützen und auch bei Staubentwicklung fachgerecht zu reinigen.

Der Wortlaut des vom Auftraggeber übergebenen Leistungsverzeichnisses ist verbindlich. Bei der Abrechnung der Leistungen sind die gleichen Positionsnummern wie im LV zu verwenden.

Der Einheitspreis des Angebotes ist maßgebend. Das gilt auch dann, wenn das Produkt aus Menge und Einheitspreis fehlerhaft (z.B. durch Rechen- oder Eingabefehler) ist.

Die vom Auftragnehmer verwendeten Ausführungsunterlagen müssen den Freigabevermerk des Auftraggebers oder seines Architekten tragen, um Verwechslungen bei der Bauausführung zu vermeiden. Nicht freigegebene Unterlagen dürfen nicht verwendet werden. Dies entbindet den Auftragnehmer aber nicht von seiner eigenen Prüfungs- und Hinweispflicht. Diese bleiben unberührt.

Soweit in der Leistungsbeschreibung auf techn. Spezifikationen, z.B. nationale Normen, mit denen europäische Normen umgesetzt werden, europäische technische Zulassungen, gemeinsame techn. Spezifikationen, internationale Normen, Bezug genommen wird, werden auch ohne den ausdrücklichen Zusatz "oder gleichwertig" immer technisch gleichwertige techn. Spezifikationen in Bezug genommen.

Alle im Weiteren gemachten Produktangaben des AG sind als Referenzprodukte zur Beschreibung des Qualitätsstandards anzusehen mit denen die vom Auftragnehmer mindestens zu erreichenden Qualitäten beschrieben wird. Sie dienen zur Kalkulationssicherheit des Bieters und zur Qualitätssicherung bei der Ausführung.

Bei der Durchführung der beschriebenen Arbeiten sind sämtliche Bestimmungen, die der Arbeitssicherheit dienen, zu beachten. Ein eingeschalteter Sicherheits- und Gesundheitsschutz-Koordinator wird die Einhaltung überwachen. Ein SIGE-Plan wird auf der Baustelle hinterlegt und ist ebenfalls zu beachten.

Im Auftragsfall erhält der AN die Ausführungspläne in einfacher Ausfertigung in Papierform und in digitaler Form. Weitere Planausfertigungen sind vom AN eigenständig zu erstellen.

Bauzeiten und Bauablauf
Für die Gesamtmaßnahme wurde ein vorläufiger Bauzeitenplan erstellt.  Bei Auftragserteilung werden die Ausführungszeiten gemäß Bauzeitenplan festgeschrieben.

Abfallbeseitigung
Restmaterial, Verschnitt, Verpackungsmaterial und dergleichen ist vom Auftragnehmer kostenlos zu beseitigen. Eine Ansammlung von größeren Abfallresten ist auch aus Brandschutzgründen untersagt.

Das Übernachten auf der Baustelle ist verboten.

Der Auftragnehmer hat dafür Sorge zu tragen, dass während der Ausführung seiner Leistungen immer mindestens ein fließend deutschsprechender Mitarbeiter seiner Firma auf der Baustelle anwesend ist.

## Hinweis Vogelschutzmarkierung
Ausrichtung:
Die im folgenden beschriebenen Punkte sollen auf der Außenseite der Fensterglasscheiben aufgebracht werden.
Das Raster der Punkte muss auf den jeweiligen Scheiben pro Wandfläche durchlaufend ausgerichtet werden. Das Raster soll auf allen Fensterscheiben in der horizontalen und vertikalen Ebene untereinander fluchtend ausgerichtet werden. Die Vorgabe der Architektenpläne ist zu beachten.
Ein in der Ebene verspringendes Bild des Rasters wird nicht akzeptiert.
Ein entsprechender Verschnitt ist einzukalkulieren.

Muster:
Für die endgültge Festlegung der Vorderseite sollen zwei Muster am Objekt angebracht werden.
Ein Muster wird metallisch glänzend und ein Muster metallisch matt ausgeführt.
Die Musterposition wird gesondert ausgeschrieben.

In der Hauptposition der Punktmuster wird die metallisch glänzende Position beschrieben. Eine matte ausführung wird als Zulageposition ausgeworfen. Sollte die matte ausführung preisneutral zur glänzenden sein, so ist die Position mit 0,00 € zu bepreisen.

Die Glasscheiben der Mensa befinden sich im Erdgeschoss.
Am Pavillon befinden sich der Großteil der Scheiben im EG und ein Etil der Scheiben an den Oberlichtern über dem Dach. Die Montage der Scheiben an den Oberlichtern kann von der Dachfläche ohne Gerüste erfolgen. Lediglich ein Gerüst als Leitergang wird dazu als Aufstieg zum Dach benötigt.
Am Hauptgebäude befindet sich der größte Teil der Scheiben im EG oder von Dachterrassen/Dachflächen zu erreichende Teil. Ein kleiner Teil der Fenster, ca. 20 m2 befindet sich im 1. OG.
Ein notwendiges Fahrgerüst zur Montage der Folien wird ebenfalls gesondert als Position ausgeworfen.
Höhe Fenster Pavillon: OK Fenster ca. 3,7 m
Höhe Fenster Mensa: OK Fenster ca. 3,5 m
Höhe Fenster Hauptgebäude: OK Fenster EG ca. 4,5 m
OK Fenster OG ca. 8,0 m

## 25 Vogelschutz

### Titel 01 Muster / Gerüst

**01.1 Gerüst**
*** Pauschalposition
Gerüst als Fahrgerüst oder Standgerüst zur Montage der Folien. Höhe der Montageflächen gemäß Hinweistext beim Hauptgebäude bei 6 Fensterscheiben bis 8 m Höhe
sonst maximale Klebefläche bei ca. 4 m Höhe.
Gerüst ebenfalls als Aufstieg auf Dach des Pavillons. Dachkante bei ca. 4,8 m
Menge: 1,000 psch

**01.2 Muster glänzend**
Vogelschutzmarkierung auf Position 1 außenseitig auf der äußeren Glasscheibe gemäß Hinweistext, bestehend aus Punkten mit 9mm Durchmesser, Rasterabstand 90mm (Punktmitte zu Punktmitte)
Vorderseite der Punkte metallisch reflektierend, Rückseite (raumzugewandt) schwarz
Markierung geprüft im Flugkanal der Biologischen Station Hohenau-Ringelsdorf, WIN- Prüfverfahren, max. 10% Anflug, Kategorie A hochwirksam
Keine vollflächige Beklebung der Glasfläche, auf der Glasfläche verbleiben nur die einzelnen Punkte
Abmessung b/h: ca. 90/155 cm
Nach Bemusterung inkl. Entfernung des Musters und dessen Entsorgung.
Menge: 1,000 St

**01.3 Muster matt**
Vogelschutzmarkierung wie zuvor beschriben, jedoch
als matte Ausführung.
Menge: 1,000 St

### Titel 02 Hauptgebäude

**02.1 Verglasung mit Vogelschutzmuster**
Vogelschutzmarkierung auf Position 1 außenseitig auf der äußeren Glasscheibe, bestehend aus Punkten mit 9mm Durchmesser, Rasterabstand 90mm (Punktmitte zu Punktmitte)
Vorderseite der Punkte metallisch reflektierend, Rückseite (raumzugewandt) schwarz
Markierung geprüft im Flugkanal der Biologischen Station Hohenau-Ringelsdorf, WIN- Prüfverfahren, max. 10% Anflug, Kategorie A hochwirksam
Keine vollflächige Beklebung der Glasfläche, auf der Glasfläche verbleiben nur die einzelnen Punkte
Abmessungen der einzelnen Scheiben: Unterschiedlich.
Siehe Plan: WAL_A_LP5_H_FA_FE_Vogelschutz_0
Menge: 95,000 m²

### Titel 03 Mensa

**03.1 Verglasung mit Vogelschutzmuster**
Vogelschutzmarkierung auf Position 1 außenseitig auf der äußeren Glasscheibe, bestehend aus Punkten mit 9mm Durchmesser, Rasterabstand 90mm (Punktmitte zu Punktmitte)
Vorderseite der Punkte metallisch reflektierend, Rückseite (raumzugewandt) schwarz
Markierung geprüft im Flugkanal der Biologischen Station Hohenau-Ringelsdorf, WIN- Prüfverfahren, max. 10% Anflug, Kategorie A hochwirksam
Keine vollflächige Beklebung der Glasfläche, auf der Glasfläche verbleiben nur die einzelnen Punkte
Abmessungen der einzelnen Scheiben: Unterschiedlich.
Siehe Plan: WAL_A_LP5_M_FA_FE_Vogelschutz_0
Menge: 95,000 m²

### Titel 04 Pavillon

**04.1 Verglasung mit Vogelschutzmuster**
Vogelschutzmarkierung auf Position 1 außenseitig auf der äußeren Glasscheibe, bestehend aus Punkten mit 9mm Durchmesser, Rasterabstand 90mm (Punktmitte zu Punktmitte)
Vorderseite der Punkte metallisch reflektierend, Rückseite (raumzugewandt) schwarz
Markierung geprüft im Flugkanal der Biologischen Station Hohenau-Ringelsdorf, WIN- Prüfverfahren, max. 10% Anflug, Kategorie A hochwirksam
Keine vollflächige Beklebung der Glasfläche, auf der Glasfläche verbleiben nur die einzelnen Punkte
Abmessungen der einzelnen Scheiben: Unterschiedlich.
Siehe Plan: WAL_A_LP5_P_FA_FE_Vogelschutz_0
Menge: 125,000 m²
